# Anbaubalkone
Angebotsaufforderung (GAEB 90, DA83)
Währung: EUR

## Neuerrichtung Anbaubalkone
Datum: 19.12.25

*Hinweis*
Objektadresse :  Mottelerstr. 22
  04155 Leipzig

Gewerke:  Balkone, Rohbau, Balkontüren, Heizung,
Statik

Leistung:  Neuerrichtung eines Balkonstrangs

Beschreibung:  Vom EG - 3.OG soll ein Strang mit
Anbaubalkonen inkl. Dach errichtet werden.
  Balkonaußenmaße: 1,75 x 3,20m
  Anzahl Balkone: 4
  Böden: Werksteinbelag mit Unterhangdecke
  Brüstungen: Holzpaneele

Geplanter Beginn:  Juli 2026
Geplante Fertigstellung:  August 2026

Wichtiger Hinweis zur Bauausführung

Das Objekt ist bewohnt, es ist Rücksicht auf die Mieter
zu nehmen. Termine mit den Mietern sind selbstständig
zu vereinbaren, die Kontaktdaten werden zur Verfügung
gestellt.

Die Balkontüren müssen in der Küche neu hergestellt
werden, dazu ist ein Heizkörper zu versetzen. An der
gesamten Hofseite wird vorab ein 8cm WDVS angebracht,
im direkten Anschluss sind die Balkone zu errichten.
Das Objekt hat im Kellerbereich einen auladenen Sockel.

Das Objekt steht unter Denkmalschutz, Vorgaben durch
diesen müssen zwingend eingehalten werden.

Ein vorheriger Besichtigungstermin wird empfohlen und
kann mit der Bauleitung Herrn Jäger, 0151 58 05 21 70
telefonisch vereinbart werden.

*Hinweis*

*Hinweis*
A) ALLGEMEINE VORBEMERKUNGEN

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),

2. die sich anschließenden ""Allgemeine technische
Vorbemerkungen"" (B),

3. die sich anschließenden ""Besondere technische
Vorbemerkungen"" (für dieses Gewerk) (C),

4. die ""Zusätzliche Vertragsbedingungen für die
Ausführung von Bauleistungen Z-VOB/B"",

5. Baustellenordnung der Covivio Immobilien GmbH in der
jeweils gültigen Fassung.

Mit erhalt der Bestellung erklärt der Auftragnehmer,
dass von ihm sämtliche gesetzlichen, behördlichen und
berufgenossenschaftlichen Auflagen erfüllt werden, die
zur Ausführung der Leistungen erforderlich sind.

Es dürfen nur solche Materialien verwendet werden, über
die der Auftragnehmer das uneingeschränkte
Eigentumsrecht besitzt und die vollkommen frei von
Rechten Dri00tter sind.

Für die Ausführung der Arbeiten ist Fachpersonal in
ausreichender Zahl einzusetzen.

Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende

Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) NACHHALTIGKEIT

Als eines der führenden Wohnungsunternehmen sehen wir
uns mit unseren Partnern in der Verantwortung im Thema
Nachhaltigkeit: Es ist unsere Pflicht,
Wirtschaftlichkeit, Umweltverträglichkeit und
Lebensqualität miteinander in Einklang zu bringen. Dazu
gehört selbstverständlich auch, das Klima zu schützen,
Ressourcen effizient zu nutzen und den Menschen ein
angenehmes Lebensumfeld zu gestalten. Dazu möchten wir
beitragen mit unserem Denken und Handeln, mit den
verwendeten Produkten und Lösungen.

Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN

=======================================================
B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung

z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

### Bereich 1 Planungsleistung

#### Abschnitt 1.1 Planungsleistung

**1.1.10 Statik Balkone prüffähig erstellen**
Erstellen eine prüffähigen Statik. Diese wird von einen
Prüfingenieur anschließend geprüft. Die Beauftragung
des Prüfingeniers erfolgt durch den AG.
Menge: 1,000 psch

**1.1.20 Feinaufmaß**
Durchführung eines Feinaufmaßes mit Ausführungsplanung
Balkonanlage inkl. technische Bearbeitung des Aufmaßes
und Werkplanung
Menge: 1,000 psch

### Bereich 2 Baustelleneinrichtung

#### Abschnitt 2.1 Baustelleneinrichtung

*Hinweis*
Eine straßenseitige Sondernutzung als
Baustelleneinrichtungsfläche und ein mobiles WC werden
bauseits zur Verfügung gestellt.
Enstorgungs- und Deponiekosten sind in die
Einheitspreise mit einzukalkulieren.

**2.1.10 Baustelleneinrichtung**
Geräte, Werkzeuge und sonstige Betriebsmittel, die zur
Durchführung der Arbeiten erforderlich sind, auf die
Baustelle bringen und aufbauen. Vorhaltekosten der
Baustelleneinrichtung sowie der benötigten Maschinen
sind in dieser Position einzurechnen. Nach Abschluss
der Arbeiten sind alle Geräte, Werkzeuge und sonstige
Betriebsmittel und Werkstoffreste wieder abzubauen bzw.
abzufahren/zu entsorgen. Die in Anspruch genommenen
Flächen sind sauber zu hinterlassen.
Menge: 1,000 psch

**2.1.20 Einholen Genemigung Vollsperrung**
Beantragung der Genehmigungen einer Vollsperrung über
den Zeitraum der Kranmontage.
Menge: 1,000 Stk

**2.1.30 Aufstellung und Vorhaltung Miettoilette**
*** Bedarfsposition ohne GB
Mobiles WC inkl. Waschplatz aufstellen, vorhalten und
nach Abschluss der Bauarbeiten wieder abbauen.
Grundmietzeit: 4 Wochen.
Menge: 1,000 Stk

**2.1.40 Verlängerung der Vorhaltung**
*** Bedarfsposition ohne GB
Je weitere Woche Vorhaltung der Kabine über die 4
Wochen hinaus
Menge: 1,000 StWo

### Bereich 3 Herstellung der Balkone

#### Abschnitt 3.1 Erd- und Fundamentarbeiten

**3.1.10 Einmessen der Fundamente**
Menge: 1,000 psch

**3.1.20 Pflaster einschl. Unterbau aufnehmen**
Pflaster einschl. Unterbau für Fundamentaushub
aufnehmen und seitlich lagern
Menge: 1,000 psch

**3.1.30 Handaushub für Fundamente**
Aushub seitlich zur Wiederverwendung lagern. Fundamente
nach Fertigstellung hinterfüllen. Das
Restaushubmaterial wird entsorgt.
Menge: 1,000 psch

**3.1.40 Beton liefern und einbauen**
Beton liefern und fachgerechtes ausbetonieren der
Fundamente. Die Betonage erfolgt gegen das Erdreicht.
Menge: 1,000 psch

**3.1.50 Zulage Transport durch das Treppenhaus**
Zwischentransport des Betons vom Straßenbereich bis
Einbauort als Zulage zu Pos. 3.1.40.
Menge: 1,000 psch

**3.1.60 Wiederherstellung der Pflasterfläche**
Pflasterfläche mit seitlich gelagertem Material wieder
herstellen.
Menge: 1,000 psch

#### Abschnitt 3.2 Balkone

**3.2.10 Fertigung Stahlkonstruktion für Balkone**
Rahmen, Rinne und Auflagen für den Balkonbelag sowie
Stützen aus Hohlprofil in feuerverzinkter Ausführung
herstellen. Ausführung Rahmen und Stützen nach
statischen Erfordernissen.
Menge: 1,000 psch

**3.2.20 Unterhangdecke**
Unterhangdecke aus verz. Stahlblech mit integrierter
Rinne
liefern und einbauen
Menge: 4,000 Stk

**3.2.30 Werksteinplatten liefern und verlegen**
armierten Betonplattenbelag 400x400x40mm mit
Abstandshaltern auf Unterkonstruktion und Plattenlager
im
Rahmen liefern und verlegen.
Farbauswahl wird bei Auftragserteilung mit AG
abgestimmt.
Menge: 4,000 Stk

**3.2.50 Hoizontale Anbindung/Rückverankerung**
Horizontale Anbindung/Rückverankerung der Balkone an
der Fassade. Befestigung der Wandhaltern mit
Ankerstangen
und Verpressmittel.
Es ist ein WDVS 80mm geplant.
Menge: 4,000 Stk

**3.2.60 Herstellung und Montage Holzbrüstung**
Herstellung und Montage einer Holzbrüstung mit
Brüstungsgrundrahmen, Handlauf sowie einer
Unterkonstruktion zur Befestigung der Holzbrüstung.
Die Füllung aus Holzpaneelen endet mit der Unterkante
des Balkonrahmens mit einem geraden Abschluss. Die
Paneelen werden von außen angeschraubt.
Paneele inkl. farblicher Lasur.
Nach Vorgabe Denkmalamt.
Menge: 4,000 Stk

**3.2.70 Zulage Holzpaneele**
*** Bedarfsposition ohne GB
Zulage Holzpaneele mit Abschluss Segmentbogen
Menge: 4,000 Stk

**3.2.80 Montage der Balkone**
Balkon mit Kran montieren.
Position beinhaltet Arbeitsaufwand sowie Kranstellung
Menge: 4,000 Stk

**3.2.90 Herstellung Dachfläche**
Dachfläche mit Stahlbauunterkonstruktion feuerverzinkt
herstellen und montieren. Die Dachfläche ist so zu
wählen, dass Verunreinigungen nicht sichtbar sind.
Inkl. Entwässerung.
Menge: 1,000 Stk

**3.2.100 Duplexbeschichtung außenliegender Bauteile**
Duplexbeschichtung aller außenliegenden Bauteile, wie
Rahmen, Stützen, Geländer nach Wahl AG
Menge: 1,000 psch

**3.2.110 Nasslackierung der Unterhangdecke**
Verzinkte Unterhangdecke mit Nasslack nach Angaben des
AG lackieren.
Menge: 1,000 psch

#### Abschnitt 3.3 Dachklempnerarbeiten

**3.3.10 Verlegung Fallrohr**
neues Fallrohr an Stütze verlegen
Auslauf Hof/Wiese
Menge: 1,000 psch

**3.3.20 Einbindung Balkone in vorhandene Fallrohre**
Balkone und Dach in vorhandenen Fallrohre einbinden
Menge: 5,000 Stk

**3.3.30 Herstellung und Montage Wandanschlussblech**
Herstellung und Montage eines Wandanschlussbleches als
3-fach Kantung mit Abdichtung zur Fassade.
Menge: 4,000 Stk

#### Abschnitt 3.4 Türeinbau

**3.4.10 Herstellung Türöffnungen**
- Lieferung und Einbau einer Fensterbank innen und
außen, dem AG sind Muster zur Auswahl vorzulegen.
- Fenstervergrößerung herstellen, inkl. Laden von
Bauschutt und Entsorgung
- Wandflächen innen und außen verputzen inkl.
Malerarbeiten innen (Wände Raufasertapete weiß, die
Leibungen sind in Q3 mit Silikatanstrich auszuführen)
- Ausbesserung der Fassade inkl. Farbanstrich
Menge: 4,000 Stk

**3.4.20 Lieferung und Montage von Balkontüren**
Lieferung und Montage von Balkontüren aus Holz.
Ausführung:
Holzart: Kiefer
Farbe: weiß
Glas: 2-fach ISO Ug=1,1
Abmessungen: ergeben sich aus vorh.
Fensteröffnungsmaßen, mit Oberlicht
Menge: 4,000 Stk

#### Abschnitt 3.5 Heizungsumverlegung

*Hinweis*
Die vorhandenen Heizkörper werden rechts oder links
unmittelbar an der Seitenwand montiert.
Wenn dies nicht möglich ist, müssen neue passende
Heizkörper angeboten werden. Falls erforderlich muss
das
Heizrohr im Türbereich unterhalb der Schwelle verlegt
werden.

**3.5.10 Vorhandene Heizkörper umlegen**
Vorhandene Heizkörper umverlegen bis 1,50m,
für Einbau der Balkontüren
Menge: 4,000 Stk

USt %: 19,00
